# A008, ENB PWC-Anlage Niedmündung Nord und Süd
Angebotsaufforderung (GAEB DA XML 3.2, DA83)
Projekt: A-05290-00
Währung: EUR
Nebenangebote zugelassen: ja
Vergabeart: Offenes Verfahren
Auftraggeber: Autobahn GmbH des Bundes, Niederlassung West (Montabaur), Autobahn GmbH-NL West, Bahnhofsplatz 1-3, 56410 Montabaur, Bahnhofsplatz 1-3, 56410 Montabaur
Erstellt mit: GXML Toolbox V3.3 R20230829, iTWO_64 V25.0.650, 21.04.2026

## 05-25-9264 ENB (PWC-Anlage Nord) Abbrucharbeiten
Datum: 21.04.2026
WaGr: 99_99_01
EP-Anteile: Lohn; Material; Geräte; Sonstige

### Abschnitt 00 A008, ENB PWC-Anlage Niedmündung Nord - Abbrucharbeiten

#### Unterabschnitt 00.00 Baustelleneinrichtung

**00.00.0001 Baustelle einrichten räumen**
STLB-Bau 2023-10 000
Baustelle für sämtliche, in der Leistungsbeschreibung aufgeführten Leistungen einrichten und räumen.
Menge: 1,000 St
Leistungsbereichkatalog: 000
Kostengruppe DIN 276 2018-12: 391

**00.00.0002 Baustelleneinr. vorhalten**
*** EP-Aufgliederung gefordert
STLB-Bau 2025-10 000
Baustelleneinrichtung für sämtliche, in der Leistungsbeschreibung aufgeführten Leistungen vorhalten,
Positionsmenge = Produkt aus '1' (Vorhaltemenge)

mal '6' (Vorhaltedauer)
Menge: 6,000 StWo
Leistungsbereichkatalog: 000
DIN 276-1 2008-12: 391
Kostengruppe DIN 276 2018-12: 391

**00.00.0003 Tür abschließbar Metallgitter B 1-1,25m H 2-2,25m einbauen ausbauen**
*** EP-Aufgliederung gefordert
STLB-Bau 2025-04 000
Behelfsmäßige Tür, abschließbar, einflügelig, aus Metallgitter, vorgefertigt, im Bauwerk, Breite über 1 bis 1,25 m, Höhe über 2 bis 2,25 m, einbauen und ausbauen.
Menge: 4,000 St
Leistungsbereichkatalog: 000
Kostengruppe DIN 276 2018-12: 391

**00.00.0004 Tür abschließbar Metallgitter B 1-1,25m H 2-2,25m vorhalten**
*** EP-Aufgliederung gefordert
STLB-Bau 2025-10 000
Behelfsmäßige Tür, abschließbar, einflügelig, aus Metallgitter, vorgefertigt, im Bauwerk, Breite über 1 bis 1,25 m, Höhe über 2 bis 2,25 m, vorhalten,
Positionsmenge = Produkt aus '4' (Vorhaltemenge)

mal '4' (Vorhaltedauer)
Menge: 16,000 StWo
Leistungsbereichkatalog: 000
Kostengruppe DIN 276 2018-12: 391

**00.00.0005 Mobile Toilette aufstellen räumen**
STLB-Bau 2023-10 000
Mobile Toilette mit Handwaschbecken, mit Urinal, mit Seifenspender, mit Papierhandtuchhalter, mit Desinfektionsmittelspender, mit Toilettenpapierhalter, aufstellen und räumen.
Menge: 1,000 St
Leistungsbereichkatalog: 000
Kostengruppe DIN 276 2018-12: 391

**00.00.0006 Mobile Toilette vorhalten**
*** EP-Aufgliederung gefordert
STLB-Bau 2025-10 000
Mobile Toilette mit Handwaschbecken, mit Urinal, mit Seifenspender, mit Papierhandtuchhalter, mit Desinfektionsmittelspender, mit Toilettenpapierhalter, vorhalten, einschl. wöchentlicher Leerung und Reinigung,
Positionsmenge = Produkt aus '1' (Vorhaltemenge)

mal '6' (Vorhaltedauer)
Menge: 6,000 StWo
Leistungsbereichkatalog: 000
Kostengruppe DIN 276 2018-12: 391

**00.00.0007 Mobile Bauwasserversorgung einrichten räumen**
*** EP-Aufgliederung gefordert
Mobile Bauwasserversorgung einrichten und räumen.
Menge: 1,000 St
Leistungsbereichkatalog: 000
Kostengruppe DIN 276 2018-12: 391

**00.00.0008 Mobile Bauwasserversorgung vorhalten**
*** EP-Aufgliederung gefordert
Menge: 6,000 StWo
Leistungsbereichkatalog: 000
Kostengruppe DIN 276 2018-12: 391

**00.00.0009 Stromerzeuger 5-10kVA aufstellen anschließen abbauen**
*** EP-Aufgliederung gefordert
Stromerzeuger, Leistung über 5 bis 10 kVA,
aufstellen, betriebsfertig anschließen und abbauen.
Menge: 1,000 St
Leistungsbereichkatalog: 008
Kostengruppe DIN 276 2018-12: 313

**00.00.0010 Stromerzeuger 5-10kVA vorhalten**
*** EP-Aufgliederung gefordert
Stromerzeuger, Leistung über 5 bis 10 kVA,
vorhalten
Menge: 6,000 StWo
Leistungsbereichkatalog: 008
Kostengruppe DIN 276 2018-12: 313

**00.00.0011 Unterkunftscontainer aufstellen räumen doppelwandig wärmegedämmt L 6m B 2,5m Tagesunterkunft**
*** EP-Aufgliederung gefordert
STLB-Bau 2025-10 000
Unterkunftscontainer, aufstellen und räumen, beheizbar, elektrisch, doppelwandig, wärmegedämmt, mit Fußboden aus PVC, Einzelcontainer-Länge 6 m, Einzelcontainer-Breite bis 2,5 m, Standplatz auf vorh. tragfähigen ebenen Untergrund,
Herstellen und Räumen der Ver- und Entsorgungsanschlüsse des Containers innerhalb der Baustelleneinrichtung werden gesondert vergütet, Warten und Betreiben werden gesondert vergütet, für Tagesunterkunft, mit einem Tisch, Maße L/B 0,8/1,6 m.
Menge: 1,000 St
Leistungsbereichkatalog: 000
Kostengruppe DIN 276 2018-12: 391

**00.00.0012 Unterkunftscontainer vorhalten doppelwandig wärmegedämmt L 6m B 2,5m Tagesunterkunft**
*** EP-Aufgliederung gefordert
STLB-Bau 2025-10 000
Unterkunftscontainer, vorhalten, Reinigung wird gesondert vergütet, beheizbar, elektrisch, Energiekosten werden gesondert vergütet, doppelwandig, wärmegedämmt, mit Fußboden aus PVC, Einzelcontainer-Länge 6 m, Einzelcontainer-Breite bis 2,5 m, für Tagesunterkunft, mit einem Tisch, Maße L/B 0,8/1,6 m,
Positionsmenge = Produkt aus '1' (Vorhaltemenge)

mal '6' (Vorhaltedauer)
Menge: 6,000 StWo
Leistungsbereichkatalog: 000
Kostengruppe DIN 276 2018-12: 391

**00.00.0013 Container Tagesunterkunft reinigen werktäglich Mo-Fr**
*** EP-Aufgliederung gefordert
STLB-Bau 2025-10 000
Container für Tagesunterkunft, Einzelcontainer-Länge 6 m, Einzelcontainer-Breite bis 2,5 m, reinigen durch Feuchtwischen aller Oberflächen mit geeigneten Reinigungsmitteln, einschl. Leeren von Abfallbehältern, werktäglich (Montag bis Freitag),
Positionsmenge = Produkt aus '1' (Reinigungsmenge)

mal '6' (Reinigungsdauer)
Menge: 6,000 StWo
Leistungsbereichkatalog: 000
Kostengruppe DIN 276 2018-12: 391

**00.00.0014 Bauzaun Stahlrohrrahmen verz Vergitterung H 2m aufstellen räumen**
STLB-Bau 2023-10 000
Bauzaun, auf unbefestigtem Untergrund, aus Einzelelementen mit verzinktem Stahlrohrrahmen und Vergitterung, mit Standfüßen, Zaunoberkante über Oberfläche Gelände 2 m, aufstellen und räumen.
Menge: 100,000 m
Leistungsbereichkatalog: 000
Kostengruppe DIN 276 2018-12: 391

**00.00.0015 Bauzaun Stahlrohrrahmen verz Vergitterung H 2m vorhalten**
*** EP-Aufgliederung gefordert
STLB-Bau 2025-10 000
Bauzaun, auf unbefestigtem Untergrund, aus Einzelelementen mit verzinktem Stahlrohrrahmen und Vergitterung, mit Standfüßen, Zaunoberkante über Oberfläche Gelände 2 m, vorhalten,
Positionsmenge = Produkt aus '1' (Vorhaltemenge)

mal '6' (Vorhaltedauer)
Menge: 600,000 mWo
Leistungsbereichkatalog: 000
Kostengruppe DIN 276 2018-12: 391

**00.00.0016 Bauzaun Stahlrohrrahmen verz Vergitterung H 2m umsetzen**
*** EP-Aufgliederung gefordert
STLB-Bau 2025-10 000
Bauzaun, auf unbefestigtem Untergrund, aus Einzelelementen mit verzinktem Stahlrohrrahmen und Vergitterung, mit Standfüßen, Zaunoberkante über Oberfläche Gelände 2 m, umsetzen nach besonderer Anordnung des AG.
Menge: 25,000 m
Leistungsbereichkatalog: 000
Kostengruppe DIN 276 2018-12: 391

#### Unterabschnitt 00.01 Verkehrssicherung

**00.01.0001 Verkehrsrechtl.Anordnung einholen**
STLB-Bau 2025-10 000
Verkehrsrechtliche Anordnung einholen.
Menge: 1,000 St
Leistungsbereichkatalog: 000
Kostengruppe DIN 276 2018-12: 391

**00.01.0002 Verkehrszeichenplan erstellen**
STLB-Bau 2025-10 000
Verkehrszeichenplan erstellen.
Menge: 1,000 St
Leistungsbereichkatalog: 000
Kostengruppe DIN 276 2018-12: 391

**00.01.0003 Verkehrseinr. temporär Leitbake RA2 Pfeilbake aufbauen abbauen**
*** EP-Aufgliederung gefordert
STLB-Bau 2025-10 000
Verkehrseinrichtung nach StVO, temporär, Leitbake, TL Leitbaken, spezifischer Rückstrahlwert RA2 DIN EN 12899-1, als Pfeilbake, einseitig, aufbauen und abbauen, Ausführung gemäß Zeichnung.
Menge: 15,000 St
Leistungsbereichkatalog: 000
Kostengruppe DIN 276 2018-12: 391

**00.01.0004 Verkehrseinr. temporär Leitbake RA2 Pfeilbake vorhalten**
*** EP-Aufgliederung gefordert
STLB-Bau 2025-10 000
Verkehrseinrichtung nach StVO, temporär, Leitbake, TL Leitbaken, spezifischer Rückstrahlwert RA2 DIN EN 12899-1, als Pfeilbake, einseitig, vorhalten,
Positionsmenge = Produkt aus '15' (Vorhaltemenge)

mal '6' (Vorhaltedauer)
Menge: 90,000 StWo
Leistungsbereichkatalog: 000
Kostengruppe DIN 276 2018-12: 391

**00.01.0005 Verkehrseinr. temporär Leitbake RA2 Pfeilbake Warnleuchten aufbauen abbauen**
*** EP-Aufgliederung gefordert
STLB-Bau 2025-10 000
Verkehrseinrichtung nach StVO, temporär, Leitbake, TL Leitbaken, spezifischer Rückstrahlwert RA2 DIN EN 12899-1, als Pfeilbake, einseitig, mit Warnleuchten, TL Warnleuchten, Lichtfarbe gelb, eine Leuchte, aufbauen und abbauen, Ausführung gemäß Zeichnung.
Menge: 4,000 St
Leistungsbereichkatalog: 000
Kostengruppe DIN 276 2018-12: 391

**00.01.0006 Verkehrseinr. temporär Leitbake RA2 Pfeilbake Warnleuchten vorhalten**
*** EP-Aufgliederung gefordert
STLB-Bau 2025-10 000
Verkehrseinrichtung nach StVO, temporär, Leitbake, TL Leitbaken, spezifischer Rückstrahlwert RA2 DIN EN 12899-1, als Pfeilbake, einseitig, mit Warnleuchten, TL Warnleuchten, Lichtfarbe gelb, eine Leuchte, vorhalten,
Positionsmenge = Produkt aus '4' (Vorhaltemenge)

mal '6' (Vorhaltedauer)

Ausführung gemäß Zeichnung.
Menge: 24,000 StWo
Leistungsbereichkatalog: 000
Kostengruppe DIN 276 2018-12: 391

**00.01.0007 Verkehrseinr. temporär Absperrschrankengitter RA2 L 2000mm Warnleuchten WL2 aufbauen abbauen**
*** EP-Aufgliederung gefordert
STLB-Bau 2025-10 000
Verkehrseinrichtung nach StVO, temporär, Absperrschrankengitter, TL Absperrschranken, spezifischer Rückstrahlwert RA2 DIN EN 12899-1, Länge 2000 mm, mit Warnleuchten, TL Warnleuchten, Typ WL2 (Richtstrahler), Lichtfarbe rot, 5 Leuchten, aufbauen und abbauen, Ausführung gemäß Zeichnung.
Menge: 1,000 St
Leistungsbereichkatalog: 000
Kostengruppe DIN 276 2018-12: 391

**00.01.0008 Verkehrseinr. temporär Absperrschrankengitter RA2 L 2000mm Warnleuchten WL2 vorhalten**
*** EP-Aufgliederung gefordert
STLB-Bau 2025-10 000
Verkehrseinrichtung nach StVO, temporär, Absperrschrankengitter, TL Absperrschranken, spezifischer Rückstrahlwert RA2 DIN EN 12899-1, Länge 2000 mm, mit Warnleuchten, TL Warnleuchten, Typ WL2 (Richtstrahler), Lichtfarbe rot, 5 Leuchten, vorhalten,
Positionsmenge = Produkt aus '1' (Vorhaltemenge)

mal '6' (Vorhaltedauer)

Ausführung gemäß Zeichnung.
Menge: 6,000 StWo
Leistungsbereichkatalog: 000
Kostengruppe DIN 276 2018-12: 391

**00.01.0009 Verkehrszeichen temporär Vorschriftzeichen 274-100 RA1 Gr.1 aufbauen abbauen**
*** EP-Aufgliederung gefordert
STLB-Bau 2025-10 000
Verkehrszeichen nach StVO, temporär, Vorschriftzeichen Nr 274-100, Oberfläche reflektierend, spezifischer Rückstrahlwert RA1 DIN EN 12899-1, Größe 1 nach Verkehrszeichenkatalog, mit Aufstellvorrichtung, mit Standsicherheitsnachweis, neben der Fahrbahn, TL Aufstellvorrichtungen, aufbauen und abbauen, Ausführung gemäß Zeichnung.
Menge: 2,000 St
Leistungsbereichkatalog: 000
Kostengruppe DIN 276 2018-12: 391

**00.01.0010 Verkehrszeichen temporär Vorschriftzeichen 274-100 RA1 Gr.1 vorhalten**
*** EP-Aufgliederung gefordert
STLB-Bau 2025-10 000
Verkehrszeichen nach StVO, temporär, Vorschriftzeichen Nr 274-100, Oberfläche reflektierend, spezifischer Rückstrahlwert RA1 DIN EN 12899-1, Größe 1 nach Verkehrszeichenkatalog, mit Aufstellvorrichtung, mit Standsicherheitsnachweis, neben der Fahrbahn, TL Aufstellvorrichtungen, vorhalten,
Positionsmenge = Produkt aus '2' (Vorhaltemenge)

mal '6' (Vorhaltedauer)

Ausführung gemäß Zeichnung.
Menge: 12,000 StWo
Leistungsbereichkatalog: 000
Kostengruppe DIN 276 2018-12: 391

**00.01.0011 Verkehrszeichen temporär Gefahrenzeichen 123 RA1 Gr.1 aufbauen abbauen**
*** EP-Aufgliederung gefordert
STLB-Bau 2025-10 000
Verkehrszeichen nach StVO, temporär, Gefahrenzeichen Nr 123, Oberfläche reflektierend, spezifischer Rückstrahlwert RA1 DIN EN 12899-1, Größe 1 nach Verkehrszeichenkatalog, mit Aufstellvorrichtung, mit Standsicherheitsnachweis, neben der Fahrbahn, TL Aufstellvorrichtungen, aufbauen und abbauen, Ausführung gemäß Zeichnung.
Menge: 2,000 St
Leistungsbereichkatalog: 000
Kostengruppe DIN 276 2018-12: 391

**00.01.0012 Verkehrszeichen temporär Gefahrenzeichen 123 RA1 Gr.1 vorhalten**
*** EP-Aufgliederung gefordert
STLB-Bau 2025-10 000
Verkehrszeichen nach StVO, temporär, Gefahrenzeichen Nr 123, Oberfläche reflektierend, spezifischer Rückstrahlwert RA1 DIN EN 12899-1, Größe 1 nach Verkehrszeichenkatalog, mit Aufstellvorrichtung, mit Standsicherheitsnachweis, neben der Fahrbahn, TL Aufstellvorrichtungen, vorhalten,
Positionsmenge = Produkt aus '2' (Vorhaltemenge)

mal '6' (Vorhaltedauer)

Ausführung gemäß Zeichnung.
Menge: 12,000 StWo
Leistungsbereichkatalog: 000
Kostengruppe DIN 276 2018-12: 391

**00.01.0013 Verkehrszeichen temporär Zusatzzeichen 1004-30 RA1 Gr.1 aufbauen abbauen**
*** EP-Aufgliederung gefordert
STLB-Bau 2025-10 000
Verkehrszeichen nach StVO, temporär, Zusatzzeichen Nr 1004-30, Oberfläche reflektierend, spezifischer Rückstrahlwert RA1 DIN EN 12899-1, Größe 1 nach Verkehrszeichenkatalog, mit Aufstellvorrichtung, mit Standsicherheitsnachweis, neben der Fahrbahn, TL Aufstellvorrichtungen, aufbauen und abbauen, Ausführung gemäß Zeichnung.
Menge: 2,000 St
Leistungsbereichkatalog: 000
Kostengruppe DIN 276 2018-12: 391

**00.01.0014 Verkehrszeichen temporär Zusatzzeichen 1004-30 RA1 Gr.1 vorhalten**
*** EP-Aufgliederung gefordert
STLB-Bau 2025-10 000
Verkehrszeichen nach StVO, temporär, Zusatzzeichen Nr 1004-30, Oberfläche reflektierend, spezifischer Rückstrahlwert RA1 DIN EN 12899-1, Größe 1 nach Verkehrszeichenkatalog, mit Aufstellvorrichtung, mit Standsicherheitsnachweis, neben der Fahrbahn, TL Aufstellvorrichtungen, vorhalten,
Positionsmenge = Produkt aus '2' (Vorhaltemenge)

mal '6' (Vorhaltedauer)

Ausführung gemäß Zeichnung.
Menge: 12,000 StWo
Leistungsbereichkatalog: 000
Kostengruppe DIN 276 2018-12: 391

**00.01.0015 Fahrbahnm. Strich durchgeh. temporär B 10cm 1K-Markierungsfarbe TypII Q2 P4 R2 RW1 herstellen entfernen**
*** EP-Aufgliederung gefordert
STLB-Bau 2025-10 000
Gelbe Fahrbahnmarkierung nach StVO als durchgehender Strich, temporär, Breite 10 cm, aus Einkomponenten-Markierungsfarbe, Typ II, Klasse Q2 (Qd größer gleich 100 mcd/m2/lx) DIN EN 1436, Verkehrsklasse P4 (500000 Radüberrollungen RPA), Retroreflexion bei Trockenheit mind. Klasse R2 (RL größer gleich 100 mcd/m2/lx) DIN EN 1436, Retroreflexion bei Feuchtigkeit mind. Klasse RW1 (RL größer gleich 25 mcd/m2/lx) DIN EN 1436, auf bitumenhaltigem Belag herstellen und entfernen, abgerechnet wird die Länge der Markierungsstriche, Ausführung gemäß Verkehrszeichenplan.
Menge: 272,000 m
Leistungsbereichkatalog: 000
Kostengruppe DIN 276 2018-12: 391

**00.01.0016 Mobile Auskreuzvorrichtung für Verkehrszeichen - Typ I, Auf- und Abbau**
Mobile Auskreuzvorrichtung für Verkehrszeichen - Typ I, Auf- und Abbau. Das bestehende Rastplatzschild (mit dem Hinweis Parkplatz und WC), kommt bei -1000 m, -500m, 0m auf der Autobahn A8 vor.
Menge: 3,000 St

**00.01.0017 Mobile Auskreuzvorrichtung für Verkehrszeichen - Typ I, Vorhaltung**
Menge: 18,000 StWo

**00.01.0018 Mobile Auskreuzvorrichtung für Vorschriftzeichen Nr 274-130, Auf- und Abbau**
Mobile Auskreuzvorrichtung für VorschriŌzeichen Nr 274-130, Auf- und Abbau.
Menge: 2,000 St

**00.01.0019 Mobile Auskreuzvorrichtung für Vorschriftzeichen Nr 274-130, Vorhaltung.**
Mobile Auskreuzvorrichtung für VorschriŌzeichen Nr 274-130, Vorhaltung.
Menge: 12,000 StWo

**00.01.0020 Mobile Auskreuzvorrichtung für Verkehrszeichen 101 Gefahrenstelle, Auf- und Abbau**
Mobile Auskreuzvorrichtung für Verkehrszeichen 101 Gefahrenstelle, Auf- und Abbau.
Menge: 2,000 St

**00.01.0021 Mobile Auskreuzvorrichtung für Verkehrszeichen 101 Gefahrenstelle, Vorhaltung**
Menge: 12,000 StWo

**00.01.0022 Baustellenschild anfertigen und aufstellen**
Baustelleninformationsschild einschließlich Aufstellvorrichtung nach Unterlagen des AG anfertigen und beschriften, zur Baustelle anfahren und standsicher aufstellen. Notwendige Erdarbeiten ausführen, Fundamente
herstellen. Statischen Nachweis erbringen. Bauschild
während der Bauzeit unterhalten und säubern.
Verkehrszeichenfolie Typ 1, voll retroreﬂektierend.
Aufschrift: "PWC Anlage Niedmündung Nord gesperrt ab XX.XX.XX bis XX.XX.XX"
Menge: 1,000 St

**00.01.0023 Baustellenschild abbauen**
Baustelleninformationsschild und Aufstellvorrichtung
abbauen, Fundamente abbrechen. Abbruchgut nach Wahl des
AN verwerten. Benutzte Fläche entsprechend dem ursprünglichen Zustand herrichten. Größe 1,26 m x ´2,00 m
Baustelleninformationsschild und Aufstellvorrichtung
nach Wahl des AN verwerten.
Menge: 1,000 St

#### Unterabschnitt 00.02 Schutzeinrichtungen

**00.02.0001 Stammschutz Ummantelung Bohlen Polsterung U 0,5-1m H 2m herstellen räumen**
*** EP-Aufgliederung gefordert
STLB-Bau 2025-10 000
Stammschutz durch 40 mm dicken Bohlenmantel einschl. Polsterung gegen den Baum, Stammumfang in 1 m Höhe gemessen über 0,5 bis 1 m, Abstand vom Stamm mind. 10 cm, Höhe mind. 2 m, herstellen und räumen.
Menge: 3,000 St
Leistungsbereichkatalog: 000
Kostengruppe DIN 276 2018-12: 591

#### Unterabschnitt 00.03 Gerüstbauarbeiten

**00.03.0001 Erstellen Abbau Arbeitsgerüst Standgerüst längenorientiert 2kN/m2 SW06 H1**
STLB-Bau 2023-10 001
Erstellen und Abbauen Arbeitsgerüst DIN EN 12811-1, Gebrauchsüberlassung wird gesondert vergütet,
Standgerüst, längenorientiert, Fassadengerüst DIN EN 12810-1, Lastklasse 3 (2 kN/m2), Breitenklasse SW06, Höhenklasse H 1, alle Gerüstlagen genutzt,
verankern, Befestigung in der Tragkonstruktion der Fassade aus Beton,
Einrüstung für Dacharbeiten, an senkrechten Bauwerksaußenflächen, aufstellen auf Gelände, Höhe der obersten Gerüstlage 8 m, Standfläche waagerecht, über Lastverteiler belastbar.
Menge: 165,000 m2
Leistungsbereichkatalog: 001
DIN 276-1 2008-12: 392
Kostengruppe DIN 276 2018-12: 392

**00.03.0002 Gebrauchsüberlassung längenorientiert Standgerüst Arbeitsgerüst 2kN/m2 SW06 H1**
*** EP-Aufgliederung gefordert
STLB-Bau 2025-10 001
Gebrauchsüberlassung für längenorientiertes Standgerüst, Fassadengerüst DIN EN 12810-1, als Arbeitsgerüst DIN EN 12811-1,
Positionsmenge = Produkt aus '165' (Gebrauchsüberlassungsmenge)

mal '2' (Gebrauchsüberlassungsdauer)

Lastklasse 3 (2 kN/m2), Breitenklasse SW06, Höhenklasse H 1, alle Gerüstlagen genutzt, Einrüstung für Dacharbeiten, an senkrechten Bauwerksflächen, außen, Höhe der obersten Gerüstlage 8 m, über Lastverteiler belastbar.
Menge: 330,000 m2Wo
Leistungsbereichkatalog: 001
DIN 276-1 2008-12: 392
Kostengruppe DIN 276 2018-12: 392

**00.03.0003 Aufbau Abbau Überbrückung Systemgitterträger L 5-6m H bis 10m Gerüstbelag**
*** EP-Aufgliederung gefordert
STLB-Bau 2023-10 001
Aufbauen und Abbauen der Überbrückung in Gerüst, Gebrauchsüberlassung wird gesondert vergütet,
aus Systemgitterträgern, Länge des überbrückten Zwischenraumes (Spannweite) über 5 bis 6 m, Höhe über Standfläche bis 10 m, über Eingang, einschl. Gerüstbelag in Überbrückungshöhe.
Menge: 6,000 m
Leistungsbereichkatalog: 001
DIN 276-1 2008-12: 392
Kostengruppe DIN 276 2018-12: 392

**00.03.0004 Gebrauchsüberlassung Überbrückung Systemgitterträger L 5-6m H bis 10m**
*** EP-Aufgliederung gefordert
STLB-Bau 2025-10 001
Gebrauchsüberlassung für Überbrückung in Gerüst,
Positionsmenge = Produkt aus '6' (Gebrauchsüberlassungsmenge)

mal '2' (Gebrauchsüberlassungsdauer)

aus Systemgitterträgern, Länge des überbrückten Zwischenraumes (Spannweite) über 5 bis 6 m, Höhe über Standfläche bis 10 m, über Eingang.
Menge: 12,000 mWo
Leistungsbereichkatalog: 001
DIN 276-1 2008-12: 392
Kostengruppe DIN 276 2018-12: 392

**00.03.0005 Anbringen Gerüstbekl. Netze Gerüstverankerung**
*** EP-Aufgliederung gefordert
STLB-Bau 2025-10 001
Anbringen der Gerüstbekleidung,
als Schutz vor herabfallenden Gegenständen mit engmaschigen Netzen, Baustoffklasse DIN 4102-1 B1 (schwerentflammbar), Bekleidungshöhe 2 m über Standfläche Gerüst, einschl. zusätzlich erforderlicher Gerüstverankerungen.
Menge: 165,000 m2
Leistungsbereichkatalog: 001
DIN 276-1 2008-12: 392
Kostengruppe DIN 276 2018-12: 392

**00.03.0006 Abnehmen Gerüstbekl. Netze**
*** EP-Aufgliederung gefordert
STLB-Bau 2025-10 001
Abnehmen der Gerüstbekleidung,
als Schutz vor herabfallenden Gegenständen mit engmaschigen Netzen, Baustoffklasse DIN 4102-1 B1 (schwerentflammbar), Bekleidungshöhe 2 m über Standfläche Gerüst.
Menge: 165,000 m2
Leistungsbereichkatalog: 001
DIN 276-1 2008-12: 392
Kostengruppe DIN 276 2018-12: 392

**00.03.0007 Gebrauchsüberlassung Gerüstbekl. Netze**
*** EP-Aufgliederung gefordert
STLB-Bau 2025-10 001
Gebrauchsüberlassung für Gerüstbekleidung,
Positionsmenge = Produkt aus '165' (Gebrauchsüberlassungsmenge)

mal '2' (Gebrauchsüberlassungsdauer)

als Schutz vor herabfallenden Gegenständen mit engmaschigen Netzen, Baustoffklasse DIN 4102-1 B1 (schwerentflammbar), Bekleidungshöhe 2 m über Standfläche Gerüst.
Menge: 330,000 m2Wo
Leistungsbereichkatalog: 001
Kostengruppe DIN 276 2018-12: 392

**00.03.0008 Umbauen Standgerüst längenorientiert L 18,1 m Aus-/Einbau Gerüstlagen alle Lagen 2Lagen**
*** EP-Aufgliederung gefordert
STLB-Bau 2023-10 001
Umbauen Standgerüst, längenorientiert,
Länge Gerüst/-bauteil '18,1' m,
durch Aus- und Einbauen von Gerüstlagen, an allen 2 Gerüstlagen.
Menge: 20,000 m2
Leistungsbereichkatalog: 001
DIN 276-1 2008-12: 392
Kostengruppe DIN 276 2018-12: 392

#### Unterabschnitt 00.04 Rückbauarbeiten Außen

**00.04.0001 Dachabdichtung Bitumenbahn 3lagig D 20mm abbrechen nicht schadstoffbelastet v.Hand Stoffe laden transp. LKW AN entsorgen bis 20km AVV170302 Vergüt.Entsorg. AN**
*** EP-Aufgliederung gefordert
STLB-Bau 2025-10 084
Abbruch der Dachabdichtung, Bitumenbahn, 3-lagig, Gesamtdicke der Abdichtungsbahnen 20 mm, verklebt, im Rahmen einer Totalabbruchmaßnahme, nicht schadstoffbelastet,
Abfall ist nicht gefährlich, Arbeitshöhe bis 3,5 m über der Standfläche des hierfür erforderlichen Gerüstes, Gerüst wird beigestellt/ist vorh.,
Abbruch von Hand/mit handgeführten Kleingeräten, Ausführung staubarm TRGS 559,
aufgenommene Stoffe sammeln, auf LKW des AN laden, transportieren, entsorgen, zur Verwertungsanlage, Transportweg bis 20 km, Abfallschlüssel nach AVV (Abfallverzeichnis-Verordnung) 170302 Bitumengemische, Mengenermittlung nach Aufmaß,
Vergütung der Entsorgung übernimmt AN, Ausführung gemäß Zeichnung.
Menge: 51,500 m2
Leistungsbereichkatalog: 084
Kostengruppe DIN 276 2018-12: 394

**00.04.0002 Zulagepreis zur Position 00.04.0001 Dämmung auf Decke Mineralwolle abbrechen nicht schadstoffbelastet 2,5kN/m3 D 6 cm v.Hand Stoffe laden LKW AN ges.Vergüt.Entsorg.**
*** EP-Aufgliederung gefordert
Zulagepreis zur Position 00.04.0001 Abbruch der Dämmung auf Decke, Dämmschicht aus Mineralwolle, als Platte, mechanisch befestigt, im Rahmen einer Totalabbruchmaßnahme, nicht schadstoffbelastet,
Abfall ist nicht gefährlich, Wichte des Abbruchstoffes DIN EN 1991-1-1 2,5 kN/m3,
Abbruchdicke 6 cm, Ausführung auf Dachfläche, Arbeitshöhe bis 3 m,
Abbruch von Hand/mit handgeführten Kleingeräten, Ausführung staubarm TRGS 559,
aufgenommene Stoffe sammeln, im Behälter des AN lagern, Behältergröße über 7 bis 8 m3, auf LKW des AN laden, Mengenermittlung nach Aufmaß,
die Entsorgung wird gesondert vergütet.
Menge: 51,500 m2
Leistungsbereichkatalog: 084
Kostengruppe DIN 276 2018-12: 394

**00.04.0003 Attikaabdeckung Stahl verz D 3mm Zuschnitt-B 150mm abbrechen nicht schadstoffbelastet v.Hand Stoffe laden transp. LKW AN entsorgen AVV170405 Vergüt.Entsorg. AN**
*** EP-Aufgliederung gefordert
STLB-Bau 2025-10 084
Abbruch Attikaabdeckung, aus verzinktem Stahl, Dicke 3 mm, Zuschnittbreite 150 mm, im Rahmen einer Totalabbruchmaßnahme, nicht schadstoffbelastet,
Abfall ist nicht gefährlich, Arbeitshöhe bis 3,5 m über der Standfläche des hierfür erforderlichen Gerüstes, Vorhaltung des Gerüsts für Arbeiten anderer AN wird gesondert vergütet,
Abbruch von Hand/mit handgeführten Kleingeräten, Ausführung staubarm TRGS 559,
aufgenommene Stoffe sammeln, im Behälter des AN lagern, Behältergröße über 7 bis 8 m3, auf LKW des AN laden, transportieren, entsorgen, zum Lager oder zur Anlage nach Wahl des AN, Abfallschlüssel nach AVV (Abfallverzeichnis-Verordnung) 170405 Eisen und Stahl, Mengenermittlung nach Aufmaß,
Vergütung der Entsorgung übernimmt AN, Ausführung gemäß Zeichnung.
Menge: 28,200 m
Leistungsbereichkatalog: 084
Kostengruppe DIN 276 2018-12: 394

**00.04.0004 Abdeckungsprofil Stahl verz D 3mm Zuschnitt-B 450mm abbrechen nicht schadstoffbelastet v.Hand Stoffe laden transp. LKW AN entsorgen bis 10km AVV170405 Vergüt.Entsorg. AN**
*** EP-Aufgliederung gefordert
STLB-Bau 2025-10 084
Abbruch Abdeckungsprofil, aus verzinktem Stahl, Dicke 3 mm, Zuschnittbreite 450 mm, im Rahmen einer Totalabbruchmaßnahme, nicht schadstoffbelastet,
Abfall ist nicht gefährlich, Arbeitshöhe bis 3,5 m über der Standfläche des hierfür erforderlichen Gerüstes, Vorhaltung des Gerüsts für Arbeiten anderer AN wird gesondert vergütet,
Abbruch von Hand/mit handgeführten Kleingeräten, Ausführung staubarm TRGS 559,
aufgenommene Stoffe sammeln, im Behälter des AN lagern, Behältergröße über 7 bis 8 m3, auf LKW des AN laden, transportieren, entsorgen, zur Verwertungsanlage, Transportweg bis 10 km, Abfallschlüssel nach AVV (Abfallverzeichnis-Verordnung) 170405 Eisen und Stahl, Mengenermittlung nach Aufmaß,
Vergütung der Entsorgung übernimmt AN, Ausführung gemäß Zeichnung.
Menge: 28,200 m
Leistungsbereichkatalog: 084
Kostengruppe DIN 276 2018-12: 394

**00.04.0005 Umlaufende Dachrandausbildung bestehend aus einem Kantholz abbrechen**
Umlaufende Dachrandausbildung bestehend aus einem Kantholz abbrechen, gemäß Zeichnung, die Entsorgung wird gesondert vergütet.
Menge: 28,200 m

**00.04.0006 Traufwinkel auf Betondecke lösen, entfernen und entsorgen**
Traufwinkel auf Betondecke lösen inkl. der Schrauben, entfernen, die Entsorgung wird gesondert vergütet.
Menge: 28,200 m

**00.04.0007 Rückbau Schüttung Kies nicht schadstoffbelastet 19kN/m3 D bis 10cm Geräteeinsatz mgl. Stoffe laden transp. LKW AN entsorgen bis 20km AVV170504 Vergüt.Entsorg. AN**
*** EP-Aufgliederung gefordert
STLB-Bau 2025-10 084
Rückbau der losen Schüttung aus Kies, nicht schadstoffbelastet,
Abfall ist nicht gefährlich, Werte gemäß Ersatzbaustoffverordnung 2023 sind eingehalten, Charakterisierung Bodenmaterial Klasse BM-0 Sand nach EBV 2023, Anlage 1, Tabelle 3, Wichte des Abbruchstoffes DIN EN 1991-1-1 19 kN/m3, Dicke bis 10 cm,
Geräteeinsatz ist möglich, max. Gesamtgewicht bis 10 t, Ausführung staubarm TRGS 559,
aufgenommene Stoffe sammeln, im Behälter des AN lagern, Behältergröße über 7 bis 8 m3, auf LKW des AN laden, transportieren, entsorgen, zur Verwertungsanlage, Transportweg bis 20 km, Abfallschlüssel nach AVV (Abfallverzeichnis-Verordnung) 170504 Boden/Stein, Mengenermittlung nach Aufmaß,
Vergütung der Entsorgung übernimmt AN.
Menge: 5,150 m3
Leistungsbereichkatalog: 084
Kostengruppe DIN 276 2018-12: 594

**00.04.0008 Flachdachentlüfter Kunststoff L 500 mm Durchm. 100mm abbrechen nicht schadstoffbelastet 19kN/m3 v.Hand Stoffe laden LKW AN ges.Vergüt.Entsorg.**
*** EP-Aufgliederung gefordert
STLB-Bau 2025-10 084
Abbruch Flachdachentlüfter, aus Kunststoff,
Länge '500' mm,
Durchmesser 100 mm, im Rahmen einer Totalabbruchmaßnahme, nicht schadstoffbelastet,
Abfall ist nicht gefährlich, Wichte des Abbruchstoffes DIN EN 1991-1-1 19 kN/m3, Arbeitshöhe über 3,5 bis 5,5 m über der Standfläche des hierfür erforderlichen Gerüstes, Gerüst wird gesondert vergütet,
Abbruch von Hand/mit handgeführten Kleingeräten, Ausführung staubarm TRGS 559,
aufgenommene Stoffe sammeln, im Behälter des AN lagern, Behältergröße über 7 bis 8 m3, auf LKW des AN laden,
die Entsorgung wird gesondert vergütet.
Menge: 2,000 St
Leistungsbereichkatalog: 084
Kostengruppe DIN 276 2018-12: 394

**00.04.0009 Flachdachablauf Kunststoff abbrechen nicht schadstoffbelastet 13kN/m3 v.Hand Stoffe laden LKW AN ges.Vergüt.Entsorg.**
*** EP-Aufgliederung gefordert
STLB-Bau 2025-10 084
Abbruch des Flachdachablaufs aus Kunststoff, im Rahmen einer Totalabbruchmaßnahme, nicht schadstoffbelastet,
Abfall ist nicht gefährlich, Wichte des Abbruchstoffes DIN EN 1991-1-1 13 kN/m3,
Abbruch von Hand/mit handgeführten Kleingeräten, Ausführung staubarm TRGS 559,
aufgenommene Stoffe sammeln, im Behälter des AN lagern, Behältergröße über 7 bis 8 m3, auf LKW des AN laden,
die Entsorgung wird gesondert vergütet.
Menge: 2,000 St
Leistungsbereichkatalog: 084
Kostengruppe DIN 276 2018-12: 394

#### Unterabschnitt 00.05 Rückbauarbeiten Innen

**00.05.0001 Demontage Unterverteilung/Zählerschrank**
Unterverteilung/Zählerschrank ein-/zweiteilig,
abklemmen aller Kabel und demontieren der
Unterverteilung in AP Ausführung
Größe ca. 800x 800 mm. Die Entsorgung wird gesondert vergütet.
Menge: 1,000 St

**00.05.0002 Demontage Leitungen bis 1,5 cm**
Demontage von Kabel und Leitungen bis 1,5 cm
Außendurchmesser, a.P. oder u.P. installiert, mit
allem Montage- und Befestigungsmaterial einschl. Abklemmen Kabel bis zur Aufmasserstellung lagern.
Die Entsorgung wird gesondert vergütet.
Menge: 200,000 m

**00.05.0003 Demontage Leitungen bis 3 cm**
Demontage von Kabel und Leitungen bis 3 cm
Außendurchmesser, a.P. oder u.P. installiert, mit
allem Montage- und Befestigungsmaterial einschl. Abklemmen Kabel bis zur Aufmasserstellung lagern.
Die Entsorgung wird gesondert vergütet.
Menge: 30,000 m

**00.05.0004 Demontage Leitungsführungskanäle**
Demontage von Leitungsführungskanäle oder -rohre
einschl. allem Montage- und Befestigungsmaterial.
Die Entsorgung wird gesondert vergütet.
Menge: 60,000 m

**00.05.0005 Demontage Schalter, Steck- bzw. Abzweigdose.**
Demontage von AP-Schalter und -Steckdosen und
elektrische Kleinteile wie Klemmkästen o.ä..
Die Entsorgung wird gesondert vergütet.
Menge: 25,000 St

**00.05.0006 Demontage Einbau- und Anbauleuchten**
Demontage von Leuchtstoffleuchten 1-lampig bis 2 x 58
W, als Einbau- und Anbauleichte, Leuchte an Wand oder
Decke montieren, einschl. aller Montage- und
Befestigungsmaterialien. Die Entsorgung wird gesondert vergütet.
Menge: 6,000 St

**00.05.0007 Demontage Stahlpanzer-/Kupa-Rohr**
Demontage von  Stahlpanzer-/Kupa-Rohr bis 40 mm
Durchmesser an Wand und Decken einschl. aller Montage-
und Befestigungsmaterialien. Die Entsorgung wird gesondert vergütet.
Menge: 20,000 m

**00.05.0008 Rückbau Fundamenterder im Erdreich**
Rückbau Fundamenterder im Erdreich, die Entsorgung wird gesondert vergütet.
Menge: 35,000 m

**00.05.0009 Absperren und Entleeren Trinkwasseranlage**
Absperren und Entleeren der Trinkwasseranlage im
Bereich des Umbaufeldes, gemäß den
herstellerspezifischen Richtlinien, einschl.
Beistellung von Schlauchmaterial und Gefässen zum
Ableiten der Leitungsmedien, sowie schriftliche
Nachweise über die Durchführung dieser Arbeiten.
Die Entsorgung wird gesondert vergütet.
Menge: 1,000 St

**00.05.0010 Demontage von Trinkwasserhausanschluss**
Demontage von ca. 1 m Trinkwasserrohrleitungen aus
Stahl, einschl. aller Armaturen bis DN 50, mit
Isolierung aus der Zeit vor 2000 und äusserem Mantel
aus Alu, verlegt frei vor der Wand, im Bereich des
Hausanschlusses zum Abtrennen des Trinkwasserrohrnetzes
und zum Einbau eines Auslaufventil DN 20  mit
Rückflussverhinderer mit Rohrbelüfter in
Durchflussform, mit Schlauchverschraubung 1",
DVGW-Zulassung, komplett demontieren, trennen und
sortieren nach Werkstoffen, verpacken auf- und
abladen, abtransportieren und entsorgen, sonst wie im
Vorbeschrieb beschrieben. Abhängungen und Befestigungen sind Decken bzw. Wandbündig abzutrennen. Die Entsorgung wird gesondert vergütet.
Menge: 1,000 St

**00.05.0011 Demontage von Trinkwasserrohrleitung**
Demontage von Trinkwasserrohrleitungen aus Stahl,
Kupfer oder Kunststoff, einschl. aller Armaturen bis
DN 50, mit Isolierung aus der Zeit vor 2000 und äusserem
Mantel aus Alu, verlegt in freigestemmten Wandschlitzen
bzw. frei unter Decken und vor Wänden, einschl.
Formteile und Befestigungsmaterial, komplett
demontieren, trennen und sortieren nach Werkstoffen,
verpacken auf- und abladen, abtransportieren und
entsorgen. Abhängungen und Befestigungen sind Decken bzw.
Wandbündig abzutrennen. Die Entsorgung wird gesondert vergütet.
Menge: 105,000 m

**00.05.0012 Demontage von Abwasserhausanschluss**
Demontage von ca. 1 m Abwasserrohrleitungen aus Guss
oder Kunststoff einschl. aller Armaturen bis DN 150,
frei verlegt vor der Wand, im Bereich des
Hausanschlusses zum Abtrennen des
Schmutzwasserrohrnetzes einschl. Formteile und
Befestigungsmaterial, komplett demontieren,
fachgerechtes Verschliessen der Rohrenden am
Schmutzwasserhausanschluss, zum späteren
Wiederanschluss von Rohrleitungen. Trennen und
sortieren nach Werkstoffen, verpacken auf- und
abladen, abtransportieren und entsorgen, sonst wie im
Vorbeschrieb beschrieben. Abhängungen und Befestigungen sind Decken bzw. Wandbündig abzutrennen. Die Entsorgung wird gesondert vergütet.
Menge: 2,000 St

**00.05.0013 Demontage von Abwasserrohrleitungen**
Demontage von Abwasserrohrleitungen aus Guß oder
Kunststoff einschl. aller Armaturen bis DN 150,
mit Isolierung aus der Zeit vor 2000 und äusserem
Mantel aus Alu, verlegt in freigestemmten
Wandschlitzen bzw. frei unter Decken und vor Wänden, einschl. Formteile und Befestigungsmaterial, komplett
demontieren, trennen und sortieren nach Werkstoffen,
verpacken auf- und abladen, abtransportieren und
entsorgen. Abhängungen und Befestigungen sind Decken bzw.
Wandbündig abzutrennen. Die Entsorgung wird gesondert vergütet.
Menge: 45,000 m

**00.05.0014 Demontage von Edelstahlobjekten**
*** Pauschalposition
Demontage von Einrichtungsgegenständen aus Edelstahl
in
einzelnen:

4 WC-Becken mit Spülsystem
2 Urinalbecken mit Spülsystem
1 Waschtische mit Auslaufventilschiene
2 Doppelwaschtische mit Auslaufventilschiene
4 WC-Papierhalter Unterputz
2 Stützgriffe

einschl. aller Armaturen, Formteile und
Befestigungsmaterial, komplett demontieren, trennen
und sortieren nach Werkstoffen, verpacken auf- und
abladen und abtransportieren. Die Entsorgung wird gesondert vergütet. Abhängungen und Befestigungen sind komplett aus den Wänden und Fussböden auszustemmen.
Menge: 1,000 Psch

**00.05.0015 Demontage und Entsorgung Kleinteile**
*** Pauschalposition
Demontage und Entsorgung von montierten Kleinteilen im
Technikraum wie Leuchten, Kabelkanäle, Fühler, Leisten
etc.. Die Entsorgung wird gesondert vergütet.
Menge: 1,000 Psch

**00.05.0016 Abbruch Dämmplatten inkl. Putz**
Abbruch Dämmplatten inkl. Putz  an den Wänden und Decken des Installationsraumes bestehend aus einer Wärmedämmung aus Extrudierten Hartschaumplatten 40 mm dick, gedübelt und vollflächig geklebt, einer Armierungsschicht mit Gewebe 4 mm dick und einem minderalischem Putzauftrag 10 mm dick, oberfläche glatt, gemäß Zeichnung, die Entsorgung wird gesondert vergütet.
Menge: 36,600 m2

**00.05.0017 Bodenbelag Zementestrich abbrechen nicht schadstoffbelastet D 6 cm 20kN/m3 v.Hand Stoffe laden LKW AN ges.Vergüt.Entsorg.**
*** EP-Aufgliederung gefordert
STLB-Bau 2025-10 084
Abbruch des Bodenbelages aus Zementestrich, unbewehrt, als Verbundestrich, ohne Beläge und Beschichtungen, im Rahmen einer Totalabbruchmaßnahme, nicht schadstoffbelastet,
Abfall ist nicht gefährlich, Werte gemäß Ersatzbaustoffverordnung 2023 sind eingehalten, Charakterisierung gemischter Bauschutt Klasse RC-1 nach EBV 2023, Anlage 1, Tabelle 1,
Abbruchdicke '6' cm,
Wichte des Abbruchstoffes DIN EN 1991-1-1 20 kN/m3, Ausführung innerhalb des Bauwerks,
Abbruch von Hand/mit handgeführten Kleingeräten, Ausführung staubarm TRGS 559,
aufgenommene Stoffe sammeln, im Behälter des AN lagern, Behältergröße über 7 bis 8 m3, auf LKW des AN laden, Mengenermittlung nach Aufmaß,
die Entsorgung wird gesondert vergütet, Ausführung gemäß Zeichnung.
Menge: 25,500 m2
Leistungsbereichkatalog: 084
Kostengruppe DIN 276 2018-12: 394

**00.05.0018 Bodenbelag Fliese/Pl. D bis 10mm abbrechen nicht schadstoffbelastet 20kN/m3 v.Hand Stoffe laden LKW AN ges.Vergüt.Entsorg.**
*** EP-Aufgliederung gefordert
STLB-Bau 2025-10 084
Abbruch des Bodenbelages, aus Steinzeugfliesen, kleinformatig, Dicke bis 10 mm, im Rahmen einer Totalabbruchmaßnahme, nicht schadstoffbelastet,
Abfall ist nicht gefährlich, Werte gemäß Ersatzbaustoffverordnung 2023 sind eingehalten, Charakterisierung gemischter Bauschutt Klasse RC-1 nach EBV 2023, Anlage 1, Tabelle 1, Wichte des Abbruchstoffes DIN EN 1991-1-1 20 kN/m3, Ausführung innerhalb des Bauwerks,
Abbruch von Hand/mit handgeführten Kleingeräten, Ausführung staubarm TRGS 559,
aufgenommene Stoffe sammeln, im Behälter des AN lagern, Behältergröße über 7 bis 8 m3, auf LKW des AN laden, Mengenermittlung nach Aufmaß,
die Entsorgung wird gesondert vergütet, Ausführung gemäß Zeichnung.
Menge: 25,500 m2
Leistungsbereichkatalog: 084
Kostengruppe DIN 276 2018-12: 394

**00.05.0019 Fliesen/Platten Wand Fliese/Pl. D bis 10mm abbrechen nicht schadstoffbelastet 20kN/m3 v.Hand Stoffe laden LKW AN ges.Vergüt.Entsorg.**
*** EP-Aufgliederung gefordert
STLB-Bau 2025-10 084
Abbruch von Fliesen/Platten an Wand, aus Steinzeugfliesen, kleinformatig, Dicke bis 10 mm, im Rahmen einer Totalabbruchmaßnahme, nicht schadstoffbelastet,
Abfall ist nicht gefährlich, Werte gemäß Ersatzbaustoffverordnung 2023 sind eingehalten, Charakterisierung gemischter Bauschutt Klasse RC-1 nach EBV 2023, Anlage 1, Tabelle 1, Wichte des Abbruchstoffes DIN EN 1991-1-1 20 kN/m3, Ausführung innerhalb des Bauwerks, Arbeitshöhe bis 3,65 m,
Abbruch von Hand/mit handgeführten Kleingeräten, Ausführung staubarm TRGS 559,
aufgenommene Stoffe sammeln, im Behälter des AN lagern, Behältergröße über 7 bis 8 m3, auf LKW des AN laden, Mengenermittlung nach Aufmaß,
die Entsorgung wird gesondert vergütet, Ausführung gemäß Zeichnung.
Menge: 98,000 m2
Leistungsbereichkatalog: 084
Kostengruppe DIN 276 2018-12: 394

**00.05.0020 Abbruch Bodenabläufe**
Abbruch Bodenabläufe DN 70 mit Ablaufkörper aus Gußeisen mit Aufsatzstück und verschraubbaren Rost in Chrom-Nickelstahl, gemäß Zeichnung, die Entsorgung wird gesondert vergütet.
Menge: 4,000 St

**00.05.0021 Demontage von WC-Trennwänden und Schamwand**
*** Pauschalposition
Demontage von WC-Trennwänden und Schamwand aus
Stahlrohrprofilen mit Füllungen aus Multiplexplatten
mit Stahlblech- bzw. HPL-Auflagen, in einzelnen:

1 WC-Kabine Herren, bestehend aus
  1 Türelement und 1 Seitenteil
  Gesamtfläche 5 m2

1 Schamwand 1,2 m2

1 WC-Kabine Damen, bestehend aus
  2 Türelementen und 3 Seitenteilen
  Gesamtfläche 11 m2

einschl. aller Formteile und Befestigungsmaterial,
komplett demontieren, trennen und sortieren nach
Werkstoffen, verpacken auf- und abladen,
abtransportieren. Die Entsorgung wird gesondert vergütet.
Abhängungen und Befestigungen sind komplett aus den
Wänden und Fussböden auszustemmen.
Menge: 1,000 Psch

**00.05.0022 Abbruch Treppe im Installationsraum**
Abbruch Treppe im Installationsraum bestehend aus 3 Stufen aus gekantetem Riffelblech mit zwei Stahlblech-Wangen an Wand und Boden angeschraubt und einem beidseitigem Handlauf aus Stahlrohr Durchmesser 30 mm. Gesamte Konstruktion ist feuerverzinkt, Treppenbreite: 1,00 m, gemäß Zeichnung, die Entsorgung wird gesondert vergütet.
Menge: 1,000 St

**00.05.0023 Abbruch Oberlichtverglasung**
Abbruch Oberlichtverglasung zwischen Installationsraum und den WC-Bereichen bestehend aus bündig mit der WC-Wandseite angeordneten ALU-Profilrahmen und Verglasung mit strukturierten und undurchsichtigem Acrylglas (15 mm dick), einschließlich beidseitig umlaufender dauerelastischer Versiegelung auf Silikonbasis. Abmessungen: 1,20 x 0,60 m, gemäß Zeichnung, die Entsorgung wird gesondert vergütet.
Menge: 3,000 St

**00.05.0024 Abbruch Sichtsschutzblende**
Abbruch Sichtschutzblende in dem Oberlicht zwischen Behinderten-WC und Herren- bzw. Damen-WC. Bestehend aus einem umlaufenden Flachstahlrahmen 80/100 mm in zwei Felder unterteilt und einer Füllung aus horizontal unter 15° Neigung ein geschweißten Flachstahl 80/5 im Abstand von 50 mm. Gesamte Konstruktion ist feuerverzinkt und lackiert, Abmessungen: 1,60 x 0,60 m, einschließlich beidseitiger Versiegelung auf Silikonbasis, gemäß Zeichnung, die Entsorgung wird gesondert vergütet.
Menge: 2,000 St

**00.05.0025 Abbruch Sichtschutzelemente**
Abbruch Sichtschutzelemente zwischen dem Betonfertigteil (Lichtschacht) und dem Außenwand-Oberlicht. Bestehend aus einer feuerverzinkter Flachstahlkonstruktion, Rahmenquerschnit 30x8 mm und Füllstäbe 25x8 mm, Abstand der Füllstäbe 120 mm. Abmessungen: 2,545 x 0,60 m, gemäß Zeichnung, die Entsorgung wird gesondert vergütet.
Menge: 4,000 St

**00.05.0026 Abbruch Außentür inkl. Zarge**
Abbruch Außentür zum Damen-, Herren- und Behinderten-WC, sowie zum Installationsraum bestehend aus einem doppelwandigem Stahlblechtürblatt mit innerer Stahlverstärkung und Ausschäumung, dreiseitig umlaufender Falz und einem Blendrahemen aus Stahlprofilrohr mit Anschlag und umlaufender EPDM-Dichtung, inklusiv der Beschläge an der Tür, Abmessungen lichte Rohbaubreite: 1,01 x 2,01 m, gemäß Zeichnung, die Entsorgung wird gesondert vergütet.
Menge: 4,000 St

#### Unterabschnitt 00.06 Abbruch PWC-Gebäude

**00.06.0001 Streifenfundament Stahlbeton abbrechen nicht schadstoffbelastet 24kN/m3 B 40-50cm D 15 cm Geräteeinsatz mgl. zerkleinern Stoffe laden LKW AN ges.Vergüt.Entsorg.**
*** EP-Aufgliederung gefordert
STLB-Bau 2025-10 084
Abbruch des Streifenfundaments aus Stahlbeton, Normalbeton, Betonfestigkeitsklasse gemäß Bestandsunterlagen, eine Überschreitung der Betondruckfestigkeit(en) gemäß Bestandsunterlagen im dort zugrunde gelegten Druckfestigkeitssystem (Nennfestigkeiten bzw. charakteristische Festigkeiten) bis zu 2 Druckfestigkeitsklassenstufen ist einzukalkulieren,
Betonfestigkeitsklasse 'C28/35'

ohne Bekleidungen und Beschichtungen, im Rahmen einer Totalabbruchmaßnahme, nicht schadstoffbelastet,
Abfall ist nicht gefährlich, Werte gemäß Ersatzbaustoffverordnung 2023 sind eingehalten, Charakterisierung gemischter Bauschutt Klasse RC-1 nach EBV 2023, Anlage 1, Tabelle 1, Wichte des Abbruchstoffes DIN EN 1991-1-1 24 kN/m3, Abbruchbreite über 40 bis 50 cm,
Abbruchdicke '15' cm,
Ausführung im Freien,
Geräteeinsatz ist möglich, max. Gesamtgewicht bis 5 t, Ausführung staubarm TRGS 559, zerkleinern,
aufgenommene Stoffe sammeln, max. Kantenlänge bis 45 cm, auf LKW des AN laden, Mengenermittlung nach Aufmaß,
die Entsorgung wird gesondert vergütet, Ausführung gemäß Zeichnung.
Menge: 11,607 m3
Leistungsbereichkatalog: 084
Kostengruppe DIN 276 2018-12: 394

**00.06.0002 Bodenpl. Stahlbeton abbrechen nicht schadstoffbelastet 24kN/m3 D 15 cm Geräteeinsatz mgl. Stoffe zerkleinern laden LKW AN ges.Vergüt.Entsorg.**
*** EP-Aufgliederung gefordert
STLB-Bau 2025-10 084
Abbruch der Bodenplatte aus Stahlbeton, Normalbeton, Betonfestigkeitsklasse gemäß Bestandsunterlagen, eine Überschreitung der Betondruckfestigkeit(en) gemäß Bestandsunterlagen im dort zugrunde gelegten Druckfestigkeitssystem (Nennfestigkeiten bzw. charakteristische Festigkeiten) bis zu 2 Druckfestigkeitsklassenstufen ist einzukalkulieren,
Betonfestigkeitsklasse 'C28/35'

ohne Bekleidungen und Beschichtungen, im Rahmen einer Totalabbruchmaßnahme, nicht schadstoffbelastet,
Abfall ist nicht gefährlich, Werte gemäß Ersatzbaustoffverordnung 2023 sind eingehalten, Charakterisierung gemischter Bauschutt Klasse RC-1 nach EBV 2023, Anlage 1, Tabelle 1, Wichte des Abbruchstoffes DIN EN 1991-1-1 24 kN/m3,
Abbruchdicke '15' cm,
Ausführung im Freien, Arbeitshöhe bis 2 m,
Geräteeinsatz ist möglich, max. Gesamtgewicht bis 5 t, Ausführung staubarm TRGS 559,
aufgenommene Stoffe sammeln, zerkleinern, max. Kantenlänge bis 45 cm, auf LKW des AN laden, Mengenermittlung nach Aufmaß,
die Entsorgung wird gesondert vergütet, Ausführung gemäß Zeichnung.
Menge: 59,800 m2
Leistungsbereichkatalog: 084
Kostengruppe DIN 276 2018-12: 394

**00.06.0003 Außenwand Stahlbeton abbrechen nicht schadstoffbelastet 24kN/m3 D 20 cm Geräteeinsatz mgl. Stoffe zerkleinern laden LKW AN ges.Vergüt.Entsorg.**
*** EP-Aufgliederung gefordert
STLB-Bau 2025-10 084
Abbruch der Außenwand aus Stahlbeton, Normalbeton, Betonfestigkeitsklasse gemäß Bestandsunterlagen, eine Überschreitung der Betondruckfestigkeit(en) gemäß Bestandsunterlagen im dort zugrunde gelegten Druckfestigkeitssystem (Nennfestigkeiten bzw. charakteristische Festigkeiten) bis zu 2 Druckfestigkeitsklassenstufen ist einzukalkulieren,
Betonfestigkeitsklasse 'C28/35'

ohne Bekleidungen und Beschichtungen, im Rahmen einer Totalabbruchmaßnahme, nicht schadstoffbelastet,
Abfall ist nicht gefährlich, Werte gemäß Ersatzbaustoffverordnung 2023 sind eingehalten, Charakterisierung gemischter Bauschutt Klasse RC-1 nach EBV 2023, Anlage 1, Tabelle 1, Wichte des Abbruchstoffes DIN EN 1991-1-1 24 kN/m3,
Abbruchdicke '20' cm,
Ausführung im Freien, Arbeitshöhe bis 3,65 m,
Geräteeinsatz ist möglich, max. Gesamtgewicht bis 5 t, Ausführung staubarm TRGS 559,
aufgenommene Stoffe sammeln, zerkleinern, max. Kantenlänge bis 45 cm, auf LKW des AN laden, Mengenermittlung nach Aufmaß,
die Entsorgung wird gesondert vergütet, Ausführung gemäß Zeichnung.
Menge: 6,900 m3
Leistungsbereichkatalog: 084
Kostengruppe DIN 276 2018-12: 394

**00.06.0004 Innenwand Stahlbeton abbrechen nicht schadstoffbelastet 24kN/m3 D 20 cm Geräteeinsatz mgl. Stoffe zerkleinern laden LKW AN ges.Vergüt.Entsorg.**
*** EP-Aufgliederung gefordert
STLB-Bau 2025-10 084
Abbruch der Innenwand aus Stahlbeton, Normalbeton, Betonfestigkeitsklasse gemäß Bestandsunterlagen, eine Überschreitung der Betondruckfestigkeit(en) gemäß Bestandsunterlagen im dort zugrunde gelegten Druckfestigkeitssystem (Nennfestigkeiten bzw. charakteristische Festigkeiten) bis zu 2 Druckfestigkeitsklassenstufen ist einzukalkulieren,
Betonfestigkeitsklasse 'C28/35'

ohne Bekleidungen und Beschichtungen, im Rahmen einer Totalabbruchmaßnahme, nicht schadstoffbelastet,
Abfall ist nicht gefährlich, Werte gemäß Ersatzbaustoffverordnung 2023 sind eingehalten, Charakterisierung gemischter Bauschutt Klasse RC-1 nach EBV 2023, Anlage 1, Tabelle 1, Wichte des Abbruchstoffes DIN EN 1991-1-1 24 kN/m3,
Abbruchdicke '20' cm,
Ausführung im Freien, Arbeitshöhe bis 3,65 m,
Geräteeinsatz ist möglich, max. Gesamtgewicht bis 5 t, Ausführung staubarm TRGS 559,
aufgenommene Stoffe sammeln, zerkleinern, max. Kantenlänge bis 45 cm, auf LKW des AN laden, Mengenermittlung nach Aufmaß,
die Entsorgung wird gesondert vergütet, Ausführung gemäß Zeichnung.
Menge: 2,300 m3
Leistungsbereichkatalog: 084
Kostengruppe DIN 276 2018-12: 394

**00.06.0005 Decke Stahlbeton abbrechen nicht schadstoffbelastet 24kN/m3 D 18 cm Geräteeinsatz mgl. Stoffe zerkleinern laden LKW AN ges.Vergüt.Entsorg.**
*** EP-Aufgliederung gefordert
STLB-Bau 2025-10 084
Abbruch der Decke aus Stahlbeton, Normalbeton, Betonfestigkeitsklasse gemäß Bestandsunterlagen, eine Überschreitung der Betondruckfestigkeit(en) gemäß Bestandsunterlagen im dort zugrunde gelegten Druckfestigkeitssystem (Nennfestigkeiten bzw. charakteristische Festigkeiten) bis zu 2 Druckfestigkeitsklassenstufen ist einzukalkulieren,
Betonfestigkeitsklasse 'C28/35'

ohne Bekleidungen und Beschichtungen, im Rahmen einer Totalabbruchmaßnahme, nicht schadstoffbelastet,
Abfall ist nicht gefährlich, Werte gemäß Ersatzbaustoffverordnung 2023 sind eingehalten, Charakterisierung gemischter Bauschutt Klasse RC-1 nach EBV 2023, Anlage 1, Tabelle 1, Wichte des Abbruchstoffes DIN EN 1991-1-1 24 kN/m3,
Abbruchdicke '18' cm,
Ausführung im Freien, Arbeitshöhe bis 3,65 m,
Geräteeinsatz ist möglich, max. Gesamtgewicht bis 5 t, Ausführung staubarm TRGS 559,
aufgenommene Stoffe sammeln, zerkleinern, max. Kantenlänge bis 45 cm, auf LKW des AN laden, Mengenermittlung nach Aufmaß,
die Entsorgung wird gesondert vergütet, Ausführung gemäß Zeichnung.
Menge: 9,200 m3
Leistungsbereichkatalog: 084
Kostengruppe DIN 276 2018-12: 394

**00.06.0006 Abbruch einer Vorgehängte Fertigteil-Lichtsschächte**
Abbruch einer Vorgehängten Fertigteil-Lichtsschächte in Stahlbeton C28/35, Dicke: 12 cm, Befestigung mittels Edelstahlwinkel und Ankerschrauben auf den Konsolen, Abmessungen gemäß Detailzeichnung, gemäß Zeichnung, die Entsorgung wird gesondert vergütet.
Menge: 4,000 St

**00.06.0007 Dämmung Außenwand PS-Hartschaum abbrechen nicht schadstoffbelastet 0,3kN/m3 D 5 cm v.Hand Stoffe laden LKW AN ges.Vergüt.Entsorg.**
*** EP-Aufgliederung gefordert
STLB-Bau 2025-10 084
Abbruch der Dämmung der Außenwand, Dämmschicht aus Polystyrol-Hartschaum, als Platte, lose verlegt, im Rahmen einer Totalabbruchmaßnahme, nicht schadstoffbelastet,
Abfall ist nicht gefährlich, Wichte des Abbruchstoffes DIN EN 1991-1-1 0,3 kN/m3,
Abbruchdicke '5' cm,
Ausführung innerhalb des Bauwerks, Arbeitshöhe bis 2 m,
Abbruch von Hand/mit handgeführten Kleingeräten, Ausführung staubarm TRGS 559,
aufgenommene Stoffe sammeln, im Behälter des AN lagern, Behältergröße über 7 bis 8 m3, auf LKW des AN laden, Mengenermittlung nach Aufmaß,
die Entsorgung wird gesondert vergütet.
Menge: 5,200 m2
Leistungsbereichkatalog: 084
Kostengruppe DIN 276 2018-12: 394

#### Unterabschnitt 00.07 Rückbau Aussenanlage

**00.07.0001 Rückbau Bordstein Beton nicht schadstoffbelastet TB8/30 Fundament Beton Rückenstütze 24kN/m3 v.Hand Stoffe laden LKW AN ges.Vergüt.Entsorg.**
*** EP-Aufgliederung gefordert
STLB-Bau 2025-10 084
Rückbau des Bordsteins aus Beton, nicht schadstoffbelastet,
Abfall ist nicht gefährlich, Zuordnung LAGA Z 0 (uneingeschränkter Einbau), Form TB 8/30, einschl. Fundament aus Beton und zweiseitige Rückenstütze, Bettungsdicke 15 cm, Dicke der Rückenstütze 15 cm, Wichte des Abbruchstoffes DIN EN 1991-1-1 24 kN/m3,
Abbruch von Hand/mit handgeführten Kleingeräten,
aufgenommene Stoffe sammeln, im Behälter des AN lagern, Behältergröße über 7 bis 8 m3, auf LKW des AN laden,
die Entsorgung wird gesondert vergütet.
Menge: 38,400 m
Leistungsbereichkatalog: 084
Kostengruppe DIN 276 2018-12: 594

**00.07.0002 Rückbau Pflasterbelag Betonpflaster Reihen B 5-10cm D 60mm Bettung Splitt D 5cm Fahrbahn nicht schadstoffbelastet 24kN/m3 Geräteeinsatz mgl. Stoffe laden LKW AN ges.Vergüt.Entsorg.**
*** EP-Aufgliederung gefordert
STLB-Bau 2025-10 084
Rückbau des Pflasterbelages außen, aus Betonpflaster, in Reihen, Breite über 5 bis 10 cm, Dicke 60 mm, einschl. Bettung aus Splitt, Bettungsdicke 5 cm, in Fahrbahnen, nicht schadstoffbelastet,
Abfall ist nicht gefährlich, Werte gemäß Ersatzbaustoffverordnung 2023 sind eingehalten, Charakterisierung gemischter Bauschutt Klasse RC-1 nach EBV 2023, Anlage 1, Tabelle 1, Wichte des Abbruchstoffes DIN EN 1991-1-1 24 kN/m3, Geräteeinsatz ist möglich, max. Gesamtgewicht bis 5 t, Ausführung staubarm TRGS 559,
aufgenommene Stoffe sammeln, auf LKW des AN laden, Mengenermittlung nach Aufmaß,
die Entsorgung wird gesondert vergütet, Ausführung gemäß Zeichnung.
Menge: 69,000 m2
Leistungsbereichkatalog: 084
Kostengruppe DIN 276 2018-12: 594

**00.07.0003 Rückbau Schüttung Kies nicht schadstoffbelastet 19kN/m3 D 20-30cm Geräteeinsatz mgl. Stoffe laden LKW AN ges.Vergüt.Entsorg.**
*** EP-Aufgliederung gefordert
STLB-Bau 2025-10 084
Rückbau der losen Schüttung aus Kies, nicht schadstoffbelastet,
Abfall ist nicht gefährlich, Zuordnung LAGA Z 0 (uneingeschränkter Einbau), Wichte des Abbruchstoffes DIN EN 1991-1-1 19 kN/m3, Dicke über 20 bis 30 cm,
Geräteeinsatz ist möglich, max. Gesamtgewicht bis 10 t,
aufgenommene Stoffe sammeln, im Behälter des AN lagern, Behältergröße über 7 bis 8 m3, auf LKW des AN laden, Mengenermittlung nach Aufmaß,
die Entsorgung wird gesondert vergütet, Ausführung gemäß Zeichnung.
Menge: 0,550 m3
Leistungsbereichkatalog: 084
Kostengruppe DIN 276 2018-12: 594

**00.07.0004 Abbruch Außenbecken**
*** Pauschalposition
Abbruch Außenbecken als Betonring inkl. aller Nebenarbeiten, gemäß Zeichnung, die Entsorgung wird gesondert vergütet.
Menge: 1,000 Psch

**00.07.0005 Betonbord TB8/30 Fundament Rückenstütze 2seitig C12/15 D 20cm B 15cm**
*** EP-Aufgliederung gefordert
STLB-Bau 2025-10 080
Bordstein aus Beton, DIN EN 1340, Maße DIN 483, Form TB 8/30, Witterungswiderstand A, Abriebwiderstand F, Biegezugfestigkeit S, mit Fundament und 2-seitiger Rückenstütze aus Beton mit einer Zusammensetzung C 12/15 DIN 1045-2, Bettungsdicke 20 cm, Breite der Rückenstütze 15 cm, Fugen offen, Ausführung gemäß Zeichnung.
Menge: 6,500 m
Leistungsbereichkatalog: 080
Kostengruppe DIN 276 2018-12: 532

**00.07.0006 Pflasterdecke Betonpflaster haufwerksporig L/B 200/100mm D 80mm gebraucht seitl.lagernd Hoffläche Bettung Splitt 1/3 D 5+/-1,5cm Splitt 1/3 einkehren einschlämmen**
*** EP-Aufgliederung gefordert
STLB-Bau 2025-10 080
Pflasterdecke, aus Pflastersteinen aus haufwerksporigem Beton, DIN 18507, ungebundene Bauweise, Tragschicht wird gesondert vergütet, Maße L/B 200/100 mm, Dicke 80 mm, gebrauchte Steine, seitlich lagernd, in Hofflächen, Bettung aus Gesteinskörnung Körnung 1/3 aus natürlichen gebrochenen Gesteinskörnungen (Splitt), Dicke 5 +/- 1,5 cm, Gesteinskörnung für Fugen, Körnung 1/3 aus natürlichen gebrochenen Gesteinskörnungen (Splitt) einkehren und einschlämmen.
Menge: 6,500 m2
Leistungsbereichkatalog: 080
DIN 276-1 2008-12: 523
Kostengruppe DIN 276 2018-12: 533

#### Unterabschnitt 00.08 Rückbau Entwässerung

**00.08.0001 Rohrltg Kunststoff AD 100-150mm abbrechen nicht schadstoffbelastet v.Hand Stoffe laden LKW AN ges.Vergüt.Entsorg.**
*** EP-Aufgliederung gefordert
STLB-Bau 2025-10 084
Abbruch der Rohrleitung aus Kunststoff, Außendurchmesser über 100 bis 150 mm, im Freien, Höhe bis 2 m, im Rahmen einer Totalabbruchmaßnahme, nicht schadstoffbelastet,
Abfall ist nicht gefährlich,
Abbruch von Hand/mit handgeführten Kleingeräten, Ausführung staubarm TRGS 559,
aufgenommene Stoffe sammeln, im Behälter des AN lagern, Behältergröße über 7 bis 8 m3, auf LKW des AN laden, Mengenermittlung nach Aufmaß,
die Entsorgung wird gesondert vergütet.
Menge: 35,000 m
Leistungsbereichkatalog: 084
Kostengruppe DIN 276 2018-12: 494

**00.08.0002 Entwässerungsrinne GFK Kastenrinne NW 100mm abbrechen nicht schadstoffbelastet Geräteeinsatz mgl. Stoffe laden LKW AN ges.Vergüt.Entsorg.**
*** EP-Aufgliederung gefordert
STLB-Bau 2025-10 084
Abbruch der Entwässerungsrinne aus GFK, Kastenrinne, Nennweite 100 mm, im Rahmen einer Totalabbruchmaßnahme, nicht schadstoffbelastet,
Abfall ist nicht gefährlich,
Geräteeinsatz ist möglich, max. Gesamtgewicht bis 10 t, Ausführung staubarm TRGS 559,
aufgenommene Stoffe sammeln, auf LKW des AN laden, Mengenermittlung nach Aufmaß,
die Entsorgung wird gesondert vergütet, Ausführung gemäß Zeichnung.
Menge: 7,000 m
Leistungsbereichkatalog: 084
Kostengruppe DIN 276 2018-12: 594

#### Unterabschnitt 00.09 Erdarbeiten

**00.09.0001 Boden Suchgraben lösen lagern verfüllen verdichten Sohlen-B 0,6-0,7m T bis 1,25m GU**
*** EP-Aufgliederung gefordert
STLB-Bau 2025-10 002
Boden für Suchgraben ab Geländeoberfläche zur Freilegung von Leitungen profilgerecht lösen, seitlich lagern, verfüllen, verdichten, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 5,000 m3
Leistungsbereichkatalog: 002
Kostengruppe DIN 276 2018-12: 519

**00.09.0002 Boden Kopfloch GU lösen lagern verfüllen verdichten von Hand**
*** EP-Aufgliederung gefordert
STLB-Bau 2025-10 002
Boden für Kopflöcher in Gräben
mit einer Bodengruppe, Bodengruppe 1 GU DIN 18196 (Kies-Schluff-Gemisch),
Baumaßnahme der Geotechnischen Kategorie 1 DIN 4020,
- Konsistenz DIN EN ISO 14688-1 fest, profilgerecht lösen, seitlich lagern, verfüllen, verdichten, Arbeiten von Hand.
Menge: 3,000 St
Leistungsbereichkatalog: 002
Kostengruppe DIN 276 2018-12: 559

**00.09.0003 Boden Baugrube lösen laden LKW AN ges.Vergüt.Entsorg. T bis 1,25m GU**
*** EP-Aufgliederung gefordert
STLB-Bau 2025-10 002
Boden für Baugrube, ab Geländeoberfläche,
profilgerecht lösen, direkt laden, auf LKW des AN laden,
die Entsorgung wird gesondert vergütet, Abfall ist nicht gefährlich, nicht schadstoffbelastet, Werte gemäß Ersatzbaustoffverordnung 2023 sind eingehalten, Charakterisierung Bodenmaterial Klasse BM-0 Sand nach EBV 2023, Anlage 1, Tabelle 3,
Aushubtiefe bis 1,25 m,
Homogenbereich 1, mit einer Bodengruppe, Bodengruppe 1 GU DIN 18196 (Kies-Schluff-Gemisch), Tiefe oberer Horizont des Homogenbereiches von 0 m, Tiefe unterer Horizont des Homogenbereiches bis 5 m,
Baumaßnahme der Geotechnischen Kategorie 1 DIN 4020,
- Konsistenz DIN EN ISO 14688-1 fest, Mengenermittlung nach Aufmaß an der Entnahmestelle.
Menge: 85,000 m3
Leistungsbereichkatalog: 002
Kostengruppe DIN 276 2018-12: 311

**00.09.0004 Arbeitsraum verfüllen mit Gerät Einbau-H 1m Boden liefern GU**
*** EP-Aufgliederung gefordert
STLB-Bau 2025-10 002
Arbeitsraum profilgerecht verfüllen, Arbeiten mit Gerät, Einbauhöhe bis 1 m, Boden, liefern, mit einer Bodengruppe, Bodengruppe 1 GU DIN 18196 (Kies-Schluff-Gemisch).
Menge: 71,250 m3
Leistungsbereichkatalog: 002
Kostengruppe DIN 276 2018-12: 311

**00.09.0005 Arbeitsraum verfüllen mit Gerät Einbau-H 0,5m Schotter 32/45 liefern**
*** EP-Aufgliederung gefordert
STLB-Bau 2025-10 002
Arbeitsraum profilgerecht verfüllen, Arbeiten mit Gerät, Einbauhöhe bis 0,5 m, Schotter, Körnung 32/45, liefern.
Menge: 32,500 m3
Leistungsbereichkatalog: 002
Kostengruppe DIN 276 2018-12: 311

**00.09.0006 Oberboden, liefern, profilgerecht auftragen**
Oberboden, liefern, profilgerecht auftragen, Bodenmaterial: Mutterboden, Auftragsdicke bis 10 cm, Mengenermittlung nach Aufmaß an der Auftragstelle.
Menge: 70,000 m2

**00.09.0007 Saatgut liefern Zierrasen RSM1.1**
*** EP-Aufgliederung gefordert
STLB-Bau 2025-10 003
Saatgut liefern, Regel-Saatgut-Mischung der FLL für Zierrasen, RSM Rasen 1.1 Zierrasen, Variante 1, Anlieferung in Kleinpackungen ist zulässig.
Menge: 15,000 kg
Leistungsbereichkatalog: 003
DIN 276-1 2008-12: 579
Kostengruppe DIN 276 2018-12: 579

#### Unterabschnitt 00.10 Maschinelle Reinigung Verkehrsfäche

**00.10.0001 Maschinelle Reinigung an Werktagen**
Maschinelle Reinigung an Werktagen in der Zeit von
06:00 Uhr-20:00  Uhr zur Beiseitigung von
Verunreinigungen auf Bundesautobahnen mit einer
selbstaufnehmenden Kehrmaschine (mind. 1.500 ltr.
Frischwassertank und einem Schmutzbehälter mit einem
Fassungsvermögen von mind. 7,50 m3).

Der Kostensatz beinhaltet:
- Das Aufnehmen des Kehrichts;
- Sämtliche Personalkosten incl. Lohnnebenkosten sowie
  aller Gerätekosten.
Menge: 24,000 h

**00.10.0002 Entleeren des Kehrichts aus der**
Entleeren des Kehrichts aus der Kehrmaschine an der vom
AN angegebenen Entladestelle.
Fassungsvermögen des Schmutzbehälters der Kehrmaschine
bis 7,50 m3.
Im EP sind sämtliche Personalkosten incl.
Lohnnebenkosten sowie alle Gerätekosten einzurechnen.
Menge: 4,000 St

#### Unterabschnitt 00.11 Entsorgung

**00.11.0001 Abfall nicht gefährlich AVV170101 nicht schadstoffbelastet EBV 2023 RC-1 LKW AN transp. entsorgen Verwertungsanlage bis 38km Vergüt.Entsorg. AN**
*** EP-Aufgliederung gefordert
STLB-Bau 2025-10 087
Bau- und Abbruchabfälle, Beton, Ziegel, Fliesen und Keramik,
nicht gefährlich, Abfallschlüssel nach AVV (Abfallverzeichnis-Verordnung) 170101 Beton,
nicht schadstoffbelastet, Werte gemäß Ersatzbaustoffverordnung 2023 sind eingehalten,
Charakterisierung gemischter Bauschutt Klasse RC-1 nach EBV 2023, Anlage 1, Tabelle 1,
auf Baustelle lagernd, laden, mit LKW des AN transportieren, entsorgen, max. Gesamtgewicht ohne Beschränkung, zur Verwertungsanlage, Transportweg bis 38 km, Vergütung der Entsorgung übernimmt AN, Mengenermittlung nach Wiegekarte.
Menge: 103,000 t
Leistungsbereichkatalog: 087
Kostengruppe DIN 276 2018-12: 396

**00.11.0002 Abfall nicht gefährlich AVV170103 nicht schadstoffbelastet EBV 2023 RC-1 LKW AN transp. entsorgen Verwertungsanlage bis 38km Vergüt.Entsorg. AN**
*** EP-Aufgliederung gefordert
STLB-Bau 2025-10 087
Bau- und Abbruchabfälle, Beton, Ziegel, Fliesen und Keramik,
nicht gefährlich, Abfallschlüssel nach AVV (Abfallverzeichnis-Verordnung) 170103 Fliesen, Ziegel und Keramik,
nicht schadstoffbelastet, Werte gemäß Ersatzbaustoffverordnung 2023 sind eingehalten,
Charakterisierung gemischter Bauschutt Klasse RC-1 nach EBV 2023, Anlage 1, Tabelle 1,
auf Baustelle lagernd, in Behälter AN laden, mit LKW des AN transportieren, entsorgen, max. Gesamtgewicht ohne Beschränkung, Behältergröße über 7 bis 8 m3, zur Verwertungsanlage, Transportweg bis 38 km, Vergütung der Entsorgung übernimmt AN, Mengenermittlung nach Wiegekarte.
Menge: 5,000 t
Leistungsbereichkatalog: 087
Kostengruppe DIN 276 2018-12: 396

**00.11.0003 Abfall nicht gefährlich AVV170107 nicht schadstoffbelastet EBV 2023 RC-1 LKW AN transp. entsorgen Verwertungsanlage bis 38km Vergüt.Entsorg. AN**
*** EP-Aufgliederung gefordert
STLB-Bau 2025-10 087
Bau- und Abbruchabfälle, Beton, Ziegel, Fliesen und Keramik,
nicht gefährlich, Abfallschlüssel nach AVV (Abfallverzeichnis-Verordnung) 170107 Gemische aus Beton, Ziegel, Fliesen und Keramik,
nicht schadstoffbelastet, Werte gemäß Ersatzbaustoffverordnung 2023 sind eingehalten,
Charakterisierung gemischter Bauschutt Klasse RC-1 nach EBV 2023, Anlage 1, Tabelle 1,
auf Baustelle lagernd, in Behälter AN laden, mit LKW des AN transportieren, entsorgen, max. Gesamtgewicht ohne Beschränkung, Behältergröße über 7 bis 8 m3, zur Verwertungsanlage, Transportweg bis 38 km, Vergütung der Entsorgung übernimmt AN, Mengenermittlung nach Wiegekarte.
Menge: 2,000 t
Leistungsbereichkatalog: 087
Kostengruppe DIN 276 2018-12: 396

**00.11.0004 Abfall nicht gefährlich AVV170504 nicht schadstoffbelastet EBV 2023 BM-0 Sand LKW AN transp. entsorgen Verwertungsanlage bis 38km Vergüt.Entsorg. AN**
*** EP-Aufgliederung gefordert
STLB-Bau 2025-10 087
Bau- und Abbruchabfälle, Boden, Steine und Baggergut,
nicht gefährlich, Abfallschlüssel nach AVV (Abfallverzeichnis-Verordnung) 170504 Boden/Stein,
nicht schadstoffbelastet, Werte gemäß Ersatzbaustoffverordnung 2023 sind eingehalten,
Charakterisierung Bodenmaterial Klasse BM-0 Sand nach EBV 2023, Anlage 1, Tabelle 3,
auf Baustelle lagernd, in Behälter AN laden, mit LKW des AN transportieren, entsorgen, max. Gesamtgewicht ohne Beschränkung, Behältergröße über 7 bis 8 m3, zur Verwertungsanlage, Transportweg bis 38 km, Vergütung der Entsorgung übernimmt AN, Mengenermittlung nach Wiegekarte.
Menge: 125,000 t
Leistungsbereichkatalog: 087
Kostengruppe DIN 276 2018-12: 396

**00.11.0005 Abfall nicht gefährlich AVV170201 nicht schadstoffbelastet LKW AN transp. entsorgen Verwertungsanlage bis 38km Vergüt.Entsorg. AN**
*** EP-Aufgliederung gefordert
STLB-Bau 2025-10 087
Bau- und Abbruchabfälle, Holz, Glas und Kunststoff,
nicht gefährlich, Abfallschlüssel nach AVV (Abfallverzeichnis-Verordnung) 170201 Bau-/Abbruchabfall Holz,
nicht schadstoffbelastet, Altholzkategorie A III,
auf Baustelle lagernd, in Behälter AN laden, mit LKW des AN transportieren, entsorgen, max. Gesamtgewicht ohne Beschränkung, Behältergröße über 7 bis 8 m3, zur Verwertungsanlage, Transportweg bis 38 km, Vergütung der Entsorgung übernimmt AN, Mengenermittlung nach Wiegekarte.
Menge: 0,500 t
Leistungsbereichkatalog: 087
Kostengruppe DIN 276 2018-12: 396

**00.11.0006 Abfall nicht gefährlich AVV170302 nicht schadstoffbelastet LKW AN transp. entsorgen Verwertungsanlage bis 38km Vergüt.Entsorg. AN**
*** EP-Aufgliederung gefordert
STLB-Bau 2025-10 087
Bau- und Abbruchabfälle, Bitumengemische, Kohlenteer und teerhaltige Produkte,
nicht gefährlich, Abfallschlüssel nach AVV (Abfallverzeichnis-Verordnung) 170302 Bitumengemische,
nicht schadstoffbelastet, ohne Festlegung eines Zuordnungskriteriums LAGA/DepVO/EBV/RuVA,
auf Baustelle lagernd, in Behälter AN laden, mit LKW des AN transportieren, entsorgen, max. Gesamtgewicht ohne Beschränkung, Behältergröße über 7 bis 8 m3, zur Verwertungsanlage, Transportweg bis 38 km, Vergütung der Entsorgung übernimmt AN, Mengenermittlung nach Wiegekarte.
Menge: 3,500 t
Leistungsbereichkatalog: 087
Kostengruppe DIN 276 2018-12: 396

**00.11.0007 Abfall nicht gefährlich AVV170407 nicht schadstoffbelastet LKW AN transp. entsorgen Verwertungsanlage bis 38km Vergüt.Entsorg. AN**
*** EP-Aufgliederung gefordert
STLB-Bau 2025-10 087
Bau- und Abbruchabfälle, Metalle,
nicht gefährlich, Abfallschlüssel nach AVV (Abfallverzeichnis-Verordnung) 170407 Metall, gemischt,
nicht schadstoffbelastet,
auf Baustelle lagernd, in Behälter AN laden, mit LKW des AN transportieren, entsorgen, max. Gesamtgewicht ohne Beschränkung, Behältergröße über 7 bis 8 m3, zur Verwertungsanlage, Transportweg bis 38 km, Vergütung der Entsorgung übernimmt AN, Mengenermittlung nach Wiegekarte.
Menge: 0,500 t
Leistungsbereichkatalog: 087
Kostengruppe DIN 276 2018-12: 396

**00.11.0008 Abfall nicht gefährlich AVV170411 nicht schadstoffbelastet LKW AN transp. entsorgen Verwertungsanlage bis 38km Vergüt.Entsorg. AN**
*** EP-Aufgliederung gefordert
STLB-Bau 2025-10 087
Bau- und Abbruchabfälle, Metalle,
nicht gefährlich, Abfallschlüssel nach AVV (Abfallverzeichnis-Verordnung) 170411 Kabel,
nicht schadstoffbelastet,
auf Baustelle lagernd, in Behälter AN laden, mit LKW des AN transportieren, entsorgen, max. Gesamtgewicht ohne Beschränkung, Behältergröße über 7 bis 8 m3, zur Verwertungsanlage, Transportweg bis 38 km, Vergütung der Entsorgung übernimmt AN, Mengenermittlung nach Wiegekarte.
Menge: 0,500 t
Leistungsbereichkatalog: 087
Kostengruppe DIN 276 2018-12: 396

**00.11.0009 Abfall nicht gefährlich AVV170604 nicht schadstoffbelastet LKW AN transp. entsorgen Verwertungsanlage bis 38km Vergüt.Entsorg. AN**
*** EP-Aufgliederung gefordert
STLB-Bau 2025-10 087
Bau- und Abbruchabfälle,
nicht gefährlich, Abfallschlüssel nach AVV (Abfallverzeichnis-Verordnung) 170604 Dämmstoff,
nicht schadstoffbelastet,
auf Baustelle lagernd, in Behälter AN laden, mit LKW des AN transportieren, entsorgen, max. Gesamtgewicht ohne Beschränkung, Behältergröße über 7 bis 8 m3, zur Verwertungsanlage, Transportweg bis 38 km, Vergütung der Entsorgung übernimmt AN, Mengenermittlung nach Wiegekarte.
Menge: 0,500 t
Leistungsbereichkatalog: 087
Kostengruppe DIN 276 2018-12: 396

**00.11.0010 Abfall nicht gefährlich AVV170904 nicht schadstoffbelastet LKW AN transp. entsorgen Verwertungsanlage bis 38km Vergüt.Entsorg. AN**
*** EP-Aufgliederung gefordert
STLB-Bau 2025-10 087
Sonstige Bau- und Abbruchabfälle,
nicht gefährlich, Abfallschlüssel nach AVV (Abfallverzeichnis-Verordnung) 170904 gemischte Bau- und Abbruchabfälle,
nicht schadstoffbelastet,
auf Baustelle lagernd, in Behälter AN laden, mit LKW des AN transportieren, entsorgen, max. Gesamtgewicht ohne Beschränkung, Behältergröße über 7 bis 8 m3, zur Verwertungsanlage, Transportweg bis 38 km, Vergütung der Entsorgung übernimmt AN, Mengenermittlung nach Wiegekarte.
Menge: 5,000 t
Leistungsbereichkatalog: 087
Kostengruppe DIN 276 2018-12: 396

**00.11.0011 Abfall nicht gefährlich AVV200102 nicht schadstoffbelastet LKW AN transp. entsorgen Verwertungsanlage bis 38km Vergüt.Entsorg. AN**
*** EP-Aufgliederung gefordert
STLB-Bau 2025-10 087
Siedlungsabfälle, getrennt gesammelte Fraktionen,
nicht gefährlich, Abfallschlüssel nach AVV (Abfallverzeichnis-Verordnung) 200102 Glas,
nicht schadstoffbelastet,
auf Baustelle lagernd, in Behälter des AN laden, mit LKW des AN transportieren, entsorgen, max. Gesamtgewicht ohne Beschränkung, Behältergröße über 5 bis 7 m3, zur Verwertungsanlage, Transportweg bis 38 km, Vergütung der Entsorgung übernimmt AN, Mengenermittlung nach Wiegekarte.
Menge: 0,010 t
Leistungsbereichkatalog: 087
Kostengruppe DIN 276 2018-12: 396

**00.11.0012 Abfall gefährlich AVV200121* schadstoffbelastet LKW AN transp. entsorgen Verwertungsanlage bis 38km Vergüt.Entsorg. AN**
*** EP-Aufgliederung gefordert
STLB-Bau 2025-10 087
Siedlungsabfälle, getrennt gesammelte Fraktionen,
gefährlich, Abfallschlüssel nach AVV (Abfallverzeichnis-Verordnung) 200121* Leuchtstoffröhren und andere quecksilberhaltige Abfälle,
schadstoffbelastet, Schadstoff Benzol TRGS 524, DGUV-Regel 101-004,
auf Baustelle lagernd, in Behälter des AN laden, mit LKW des AN transportieren, entsorgen, max. Gesamtgewicht ohne Beschränkung, Behältergröße über 5 bis 7 m3, zur Verwertungsanlage, Transportweg bis 38 km, Entsorgungsnachweis gemäß Nachweisverordnung ist erforderlich, Vergütung der Entsorgung übernimmt AN, Mengenermittlung nach Wiegekarte.
Menge: 0,001 t
Leistungsbereichkatalog: 087
Kostengruppe DIN 276 2018-12: 396

#### Unterabschnitt 00.12 Stundenlohnarbeiten

**00.12.0001 Vorarbeiter/-in sämtliche Kosten/Zuschläge**
STLB-Bau 2023-10 091
Stundenlohnarbeiten durch Vorarbeiter/-in
der Verrechnungssatz für die jeweilige Arbeitskraft umfasst sämtliche Aufwendungen wie Lohn- und Gehaltskosten, Lohn- und Gehaltsnebenkosten, Zuschläge, lohngebundene und lohnabhängige Kosten, sonstige Sozialkosten, Gemeinkosten, Wagnis und Gewinn.
Menge: 8,000 h
Leistungsbereichkatalog: 091
Kostengruppe DIN 276 2018-12: 399

**00.12.0002 Facharbeiter/-in sämtliche Kosten/Zuschläge**
STLB-Bau 2025-10 091
Stundenlohnarbeiten durch Facharbeiter/-in
der Verrechnungssatz für die jeweilige Arbeitskraft umfasst sämtliche Aufwendungen wie Lohn- und Gehaltskosten, Lohn- und Gehaltsnebenkosten, Zuschläge, lohngebundene und lohnabhängige Kosten, sonstige Sozialkosten, Gemeinkosten, Wagnis und Gewinn.
Menge: 8,000 h
Leistungsbereichkatalog: 091
Kostengruppe DIN 276 2018-12: 399

**00.12.0003 Helfer/-in sämtliche Kosten/Zuschläge**
STLB-Bau 2023-10 091
Stundenlohnarbeiten durch Helfer/-in
der Verrechnungssatz für die jeweilige Arbeitskraft umfasst sämtliche Aufwendungen wie Lohn- und Gehaltskosten, Lohn- und Gehaltsnebenkosten, Zuschläge, lohngebundene und lohnabhängige Kosten, sonstige Sozialkosten, Gemeinkosten, Wagnis und Gewinn.
Menge: 8,000 h
Leistungsbereichkatalog: 091
Kostengruppe DIN 276 2018-12: 399

**00.12.0004 Abbruchhammer**
STLB-Bau 2023-10 091
Abbruchhammer, einsetzen,
der Verrechnungssatz für die jeweilige Arbeitskraft umfasst sämtliche Aufwendungen wie Lohn- und Gehaltskosten, Lohn- und Gehaltsnebenkosten, Zuschläge, lohngebundene und lohnabhängige Kosten, sonstige Sozialkosten, Gemeinkosten, Wagnis und Gewinn,
der Verrechnungssatz für das Gerät umfasst sämtliche Aufwendungen für den Betrieb, Gemeinkosten, Wagnis und Gewinn.
Menge: 8,000 h
Leistungsbereichkatalog: 091
Kostengruppe DIN 276 2018-12: 399

**00.12.0005 LKW Fahrer/-in 3,5-5t**
STLB-Bau 2023-10 091
LKW, mit Fahrer/-in, einsetzen,
der Verrechnungssatz für die jeweilige Arbeitskraft umfasst sämtliche Aufwendungen wie Lohn- und Gehaltskosten, Lohn- und Gehaltsnebenkosten, Zuschläge, lohngebundene und lohnabhängige Kosten, sonstige Sozialkosten, Gemeinkosten, Wagnis und Gewinn,
der Verrechnungssatz für das Gerät umfasst sämtliche Aufwendungen für den Betrieb, Gemeinkosten, Wagnis und Gewinn, Nutzlast 3,5 bis 5 t.
Menge: 8,000 h
Leistungsbereichkatalog: 091
Kostengruppe DIN 276 2018-12: 399

**00.12.0006 Hydraulikbagger Fahrer-in Tieflöffel 10-15t**
STLB-Bau 2025-04 091
Hydraulikbagger, mit Fahrer/-in, einsetzen,
der Verrechnungssatz für die jeweilige Arbeitskraft umfasst sämtliche Aufwendungen wie Lohn- und Gehaltskosten, Lohn- und Gehaltsnebenkosten, Zuschläge, lohngebundene und lohnabhängige Kosten, sonstige Sozialkosten, Gemeinkosten, Wagnis und Gewinn,
der Verrechnungssatz für das Gerät umfasst sämtliche Aufwendungen für den Betrieb, Gemeinkosten, Wagnis und Gewinn, Fahrwerk mit Ketten, mit Tieflöffel, Masse im Betriebszustand 10 bis 15 t.
Menge: 8,000 h
Leistungsbereichkatalog: 091
Kostengruppe DIN 276 2018-12: 399
